# Rettungswache Ratingen Nord
Angebotsaufforderung (GAEB DA XML 3.3, DA83)
Projekt: G2560
Währung: EUR
Erstellt mit: GXML Toolbox V3.3 R20220330, ORCA AVA 27 27.00.00, 04.03.2026

## OBJEKTBESCHREIBUNG
Beschreibung der Baumaßnahme

1. Angaben zum Baugrundstück
Die Stadt Ratingen beabsichtigt im Norden der Stadt, in der Nähe des Autobahndreiecks
Breitscheider Kreuz, auf dem Grundstück Kölner Straße 35 eine Rettungswache zu errichten
(Gemarkung Breitscheid, Flur 20, Flurstück 238).

Das Grundstück der geplanten Bebauung ist für Fahrzeuge von der Kölner Str. aus erreichbar.
Das Grundstück liegt innerhalb eines reinen Wohngebietes. Nördlich, westlich und südlich des
Bauvorhabens befinden sich reine Wohngebiete mit bestehender Wohnbebauung, östlich grenzt
eine gemischte Nutzung aus Wohnen und Gewerbe an.

Die Kölner Str. mit einer Gesamtbreite von 8,00m wird auf beiden Seiten von Gehwegen flankiert.
Aufgrund der Funktion als Hauptstraße, ist das Parken am Straßenrand nicht möglich.

2. Art und Lage der baulichen Anlage
Die Oberfläche im Bereich der geplanten Bebauung ist mit Gras bewachsen, und das Grundstück ist
aktuell mit einer ca. 2m hohen Mauer aus Betonelementen eingefasst. Entlang der Kölner Straße und
teilweise des Pappelweges gibt es eine Wand aus Betonelementen und geringen Grünbestand, wovon in
Abstimmung mit dem Grünflächenamt die großkronige Buche im südlichen Teil des Grundstückes erhalten
bleibt.

Das bestehende Gelände auf dem Grundstück liegt in großen Teilen tiefer als die Kölner Straße. Von der
Kölner Straße und dem Pappelweg gibt es jeweils eine Gefällesituation nach Westen und Norden. Um
niveaugleich an die Kölner Straße anbinden zu können, wird das Gelände im Bereich des Baukörpers und
des Vorplatzes um etwas mehr als einen Meter aufgefüllt.

Es handelt sich um einen eingeschossigen Baukörper, wobei die Fahrzeughalle gegenüber dem Sozialtrakt deutlich erhöht ist und ungefähr die Höhe eines zweigeschossigen Baukörpers erreicht. An den Außenseiten betragen die Abmessungen des winkelförmigen Baukörpers ca. 30,00 m x 25,00 m. Die Gebäudetiefe beträgt 11,75 m.

Das Gebäude soll in Holzbauweise mit hohem Vorfertigungsgrad / in Elementbauweise erstellt werden. Neben der Nachhaltigkeit dient dies auch einer schnellen, baulichen Realisierung. Ebenso wird bei der Herstellung des Gebäudes auf den Einsatz ökologischer Baustoffe geachtet. Gründung und Bodenplatte einschließlich Aufkantungen unter den Außenwänden bis ca. 30 cm über Gelände werden in konventioneller Betonbauweise erstellt.

Das Gebäude soll gemäß des Entwurfes des Dokumentes zu energetischen Standards für Planung, Bau und Bewirtschaftung städtischer Gebäude der Stadt Ratingen als Effizienzhaus 40 (KFW 40-Standard) errichtet werden.
Ein energetisch optimierter Betrieb wird durch einen optimierten Wärmeschutz sowie Reduktion der Wärmeeinstrahlung im Sommer erreicht.
Für die Dächer ist eine extensive Dachbegrünung vorgesehen. Auf dem Dach des Sozialgebäudes soll eine
Photovoltaik-Anlage, die eine weitgehende Primärenergiebedarfsdeckung erreicht, montiert werden. Die Dachflächen entwässern in außenliegende Dachrinnen und Fallrohre.

Es ist eine hinterlüftete Holzfassade geplant. Der massive Sockel erhält einen zementgebundenen,
witterungsbeständiger Sockelputz auf Wärmedämmung.
Die Aufenthaltsbereiche erhalten größere, nach Süden und Osten orientierte Fenster, die außenliegende Sonnenschutz-Jalousien mit Tageslichtlenkung erhalten.

## Technische Vorbemerkungen
1.0 Allgemeine Forderungen

 1.1 Sämtliche Maßangaben der Leistungsbeschreibung sind Cirkamaße. Die genauen Maßangaben für die Ausführung der Leistungen sind vom Auftragnehmer an Ort und Stelle zu nehmen. Vor Ausführung seiner Arbeiten ist der Auftragnehmer verpflichtet, die Maße der Rohbauarbeiten mit den Maßen der Ausführungszeichnung zu vergleichen. Etwaige Mängel und fachliche Fehler der Vorarbeiten, die die Güte der anschließenden Arbeiten beeinträchtigen können, sind der Bauleitung vor Beginn der Arbeiten schriftlich anzuzeigen. Spätere und mündliche Einreden finden keine Berücksichtigung.

 1.2 Alle sichtbaren Teile und Flächen, wie z. B. Sichtbeton, Türen und Zargen, Verglasungen, etc. sind vor Verschmutzung aller Art sorgfältig zu schützen.

 1.3 Vor Bestellung des einzubauenden Materials sind der Bauleitung ggf. kostenlos Prüfzeugnisse vorzulegen. Fabrikatsänderungen nach der Auftragserteilung sind nur mit ausdrücklicher schriftlicher Genehmigung zulässig.

 1.4 Sub-Unternehmer sind zulässig;
der Sub-Unternehmer ist namentlich bei Abgabe aufzuführen

 1.5 Wasser-, Abwasser-, Strom- und sonstige Kosten sind von dem Auftragnehmer zu tragen.

 1.6 An den vom Auftraggeber angesetzten Besprechungen (Bau- und Technikbesprechungen) hat der für den Bauablauf und Leistungserfüllung zuständige Sachbearbeiter bzw. Fachbauführer des Auftragnehmers
(1 mal wöchentlich) teilzunehmen. Ort und Uhrzeit werden jeweils rechtzeitig mitgeteilt. Eine schriftliche Einladung erfolgt in der Regel nicht. Die Namen des Sachbearbeiters und des Fachbauführers sind schriftlich der Bauleitung mitzuteilen. Eine gesonderte Vergütung erfolgt hierfür nicht.

 1.7 Termine und Absprachen mit anderen Gewerken sind eigenverantwortlich und rechtzeitig durch den Auftragnehmer durchzuführen. Über die Gesprächsergebnisse ist die Bauleitung schriftlich zu informieren. Mehrleistungen, die aufgrund mangelnder oder nicht ausreichender v. g. Absprachen entstehen, gehen zu Lasten des Auftragnehmers.

 1.8 Der Auftragnehmer ist verpflichtet, die Baustelle arbeitstäglich von Schutt, Gerümpel, Verpackungsmaterial und sonstigen Verunreinigungen, die aus seiner Arbeitsentwicklung herrühren, freizuhalten.

 1.9 Lagerräume für Materialien sind auf der Baustelle nur im geringen Umfang vorhanden, ein firmeneigener Lagerraum kann nicht zugewiesen werden.

 1.10 Änderungen gegenüber den in Auftrag vorgegebenen Arbeiten dürfen nur nach schriftlicher Vereinbarung durchgeführt werden.

 1.11 Die gesamten nachfolgend beschriebenen Anlagen werden nach Qualitätsstandards beschrieben. Dies bedeutet, dass die Anlagen nach den vorgeschlagenen Fabrikaten beschrieben sind und diese Standards erfüllen. Sollten gleichwertige Anlagen bzw. Fabrikate gewählt werden so ist deren Gleichwertigkeit bei Submission durch geeignete Unterlagen nachzuweisen.

 1.12 Die Montage ist ausschließlich nach den Montage- und Detailplänen durchzuführen, die der Auftragnehmer in Eigenverantwortung, Koordinierung und Abstimmung mit allen anderen Fachgewerken, dem EVU, Sachverständigen und der örtlichen Feuerwehr auf Basis der Ausführungsplänen des Fachplanungsingenieurbüros unter Beachtung des entstehenden Gebäudekomplexes herzustellen hat. Die Montage- und Detailpläne sind mind. 1 Woche vor Montagebeginn der Fachbauleitung zur Prüfung und Genehmigung (ohne zusätzliche Aufforderung) vorzulegen. Durch den Freigabevermerk sind weder die Eigenverantwortung noch die Gewährleistung des Auftragsnehmers eingeschränkt.

Werden Anlagenteile ohne Vorlage der Montageplanung oder ohne vorherige Freigabe montiert, oder bestellt der Auftragnehmer anhand des Leistungsverzeichnisses, so geschieht dies auf seine eigene Gefahr hin. Etwaiges überschüssiges Material oder Fehlleistungen werden auf keinen Fall durch den Auftraggeber oder die Bauleitung übernommen und keinerlei Kosten hierfür vergütet.

 1.13 Sämtliche Berechnungen z. B. Beleuchtungsstärke
(nur bei Abweichung des ausgeschriebenen Fabrikates), Aderquerschnitte, Spannungsabfall, Kurzschluss, etc., sowie die Unterlagen zur Auslegung oder Dimensionierung der technischen Anlagenteile und Geräte sind vom Auftragnehmer anhand der gültigen Architektur- und Einrichtungszeichnungen zu erstellen. Die in der Leistungsbeschreibung angegebenen technischen Daten und Leistungswerte der Anlagenteile sind aufgrund vorläufiger Berechnungen ermittelt. Die exakte und endgültige Berechnung der technischen Daten sowie der Auslegung der Geräte ist vom Auftragnehmer selbst unter Berücksichtigung der abgesicherten Betriebs- und Nutzungsdaten durchzuführen. Die hierfür erforderlichen baulichen, betrieblichen und nutzungsbedingten Grundlagen sind vor Beginn der technischen Bearbeitung zu überprüfen und ggf. zu aktualisieren.

 1.14 Auf Aufforderung müssen Anlagenteilemuster vor der Montage kostenlos vom Auftragnehmer zur Verfügung gestellt. Diese Anlagenteile werden vom Auftraggeber bestimmt und dem Auftragnehmer bekannt gegeben. Die Bemusterung wird in der Regel nur für technische Gerätschaften gefordert, über deren Ausführungsart
(z.B. Farbgebung nach RAL) bis zur Auftragsvergabe Unklarheit bestand, bzw. bei denen sich der Bauherr die endgültige Entscheidung vorbehalten hat. Darüber hinaus werden Bemusterungen von Anlagenkomponenten vorgenommen, bei denen der Bieter von der Leistungsbeschreibung abweichende Herstellerfabrikate angeboten hat bzw. zum Einbau vorschlägt.

 1.15 Die zu erstellenden Aufmassblätter der entsprechenden Installationsabschnitte müssen kontinuierlich durchgeführt werden und sind der Bauleitung unaufgefordert bei den jeweiligen Baustellenterminen vorzulegen. Sämtliche Aufmass- und Abrechnungsunterlagen sind für die einzelnen Bereiche und Gebäudeabschnitte Raumweise getrennt aufzustellen (entfällt bei Pauschalierungen). Die Aufmassblätter sind übersichtlich aufzustellen wobei die Reihenfolge und die Nummerierung der Posten aus dem Hauptauftrag zu übernehmen ist.

 1.16 Eine Woche vor der Fertigstellung der Baumaße sind folgende Revisionsunterlagen (Bestandszeichnungen) der Fachbauleitung zu übergeben:
 a) Pläne auf CD-ROM im CAD-Format (dwg.Datei) und im Pdf-Format
 b) in Stehordnern zusammengefasst, in dreifacher Ausfertigung:
 - Inhaltsverzeichnis
 - Revisionspläne farbig angelegt
 - Grundrisszeichnungen
 - Strangschema Energieversorgung
 - Strangschema EDV
 - Strangschema Hausalarmierung / ELA Anlage
 - Strangschema Sicherheitsbeleuchtung
 - Anlagenbeschreibungen
 - Betriebshandbuch Hausalarmierung / ELA Anlage
 - Betriebshandbuch Sicherheitsbeleuchtung
 - Übersichtsschaltpläne aller Verteilungen,
  inkl. Verweislisten zu anderen Gewerken
 - Abnahme- und Messprotokolle, Prüfbescheinigungen,
  Prüfbücher
 - Bescheinigung über die Einweisung des Bedienungspersonals
 - Bestätigung gemäß der UVV, aller haustechnischen
  Anlagen und Betriebsmittel BGV A3
 - Prüfbescheinigungen staatlich anerkannten Sachverständigen
  oder des TÜV
 - Prüfprotokolle und Zulassungsbescheide
  der brandschutztechnischen Materialien / Anlagen

Die Beschriftung der Datenverteiler, Patchfelder, Enddosen etc. ist nach den Vorgaben der Bauleitung auf den Geräten selbst durchzuführen als auch eindeutig in den Revisionszeichnungen zu übernehmen.

Die Durchführung der Abnahme wird von der Vorlage v. g. Unterlagen abhängig gemacht!

 1.18 Alle in der nachfolgenden Leistungsbeschreibung aufgestellten Positionen gelten als betriebsfertig montierte und funktionsfähige Einheit inkl. aller notwendigen Nebenleistungen und Hilfsstoffe.

## HINWEIS AUFMAß
HINWEIS AUFMAß

Zu jeder Rechnungs- Prüfung wird ein nachvollziehbares Aufmaß benötigt.
Die Aufmaße sind gemeinsam mit der Bauleitung zu erstellen.

## HINWEIS NACHTRAGSANGEBOT
HINWEIS NACHTRAGSANGEBOT

Für Leistungen, die im Leistungsverzeichnis nicht enthalten, jedoch erforderlich sind, ist vor deren Ausführung ein Nachtragsangebot zu erstellen. Das Angebot muss eine detaillierte Übersicht der Kalkulation der Einheitspreise sowie eine tabellarische Aufstellung der Preisbildung umfassen. Darüber hinaus sind die entsprechenden Nachweise der Einkaufspreise beizufügen.

Für Nachträge ist immer die Titel Nr. 99 zu verwenden.
z. B.
1. Nachtrag, Titel Nr. 99  erste Position  99.1.1
  zweite Position 99.1.2
2. Nachtrag, Titel Nr. 99  erste Position 99.2.1
  zweite Position 99.2.2

## HINWEIS MONTAGEPLANUNG
HINWEIS MONTAGEPLANUNG

Vor Baubeginn ist durch den AN eine Montageplanung gem. VOB zu erstellen. Die Montageplanung muss getrennt nach Gewerken, min. 1- fach in DIN A4- Ordner sowie digital mit Inhaltsverzeichnis, rechtzeitig vor Montagebeginn der Bauleitung zur Einsicht und Prüfung vorliegen.
Zur Prüfung dieser Werks- und Montageplanung wird seitens der Bauleitung ein Zeitraum von 2 Kalenderwochen eingeräumt. Verspätete Vorlegung dieser Werks- und Montageplanung und die damit verbundenen Kosten gehen zu Lasten des Auftragnehmers. Vor der Montage der technischen Einrichtungen ist mit den Auftragnehmern (AN) der anderen technischen Gewerke rechtzeitig Kontakt aufzunehmen und eine Koordination vorzunehmen. Änderungen jeglicher Art, auch Änderungen bei anderen Gewerken und bauliche Maßnahmen, die auf ungenügende oder unterlassene Koordination zurückzuführen sind, gehen zu Lasten des Auftragnehmers.

## HINWEIS BAUTAGEBÜCHER
HINWEIS BAUTAGEBÜCHER

Bautagebücher sind für die Baustelle zu erstellen und wöchentlich der Bauleitung vorzulegen. Die Tagebücher müssen täglich geführt werden.

## HINWEIS KALKULATION
HINWEIS KALKULATION

Die beschriebenen Leistungen verstehen sich, wenn nicht anders erläutert, jeweils für eine komplette Leistung, bestehend aus Lieferung, Montage betriebsfertigem Anschluss, Einregulierung und Inbetriebnahme der Anlagenteile und der Gesamtanlage. Bauleitung ist ebenfalls in den Einheitspreisen einzukalkulieren.

## 0406 NETZERSATZANLAGE

### Titel 01 Notstromaggregat

*Hinweis: Hinweistext*
Die Rettungswache erhält ein Dieselaggragat für den Neubau, zur Überbrückung von 72h. Die Aufstellfläche befindet sich neben dem Gebäude im Freien. Das Aggregat und der Steuerschrank, sowie alle benötigten Installationen sind für den Außenbereich auszulegen.
Das Aggregat wird eingezeunt.

Die Anlage ist gemäß AwSV aufzubauen.

Die Anbindung an die Niederspannungshauptverteilung erfolgt durch das Gewerk Elektrotechnik.

**01.1 Diesel-Drehstrom- Aggregat 100 kVA**
Notstromaggregat
bestehend aus:

PRP-Leistung: >= 80 kW / 100 kVA
ESP-Leistung: >= 88 kW / 110 kVA
Abgasstufe: für stationäre Aggregate
Drehzahl: 1.500 U/min
elektronischer Drehzahlregler
Betriebsspannung: 24 V
Kühlung: wassergekühlt
Spannung: 400/231 V
Spannungsregler
digitale Steuertafel

Typ: Haubenaggregat, wettergeschützt, schallgedämm
  ·  Kühler mit mechanischem Ventilator

  ·  Grundrahmenkonstruktion mit integriertem
  Kraftstofftank und Schwingungsdämpfern

  ·  Kühlwasservorwärmung

  ·  Batterieladegerät

  ·  Spannungs- und Frequenzregelung nach ISO 8528-5

  ·  Aggregat nur für den stationären Einsatz verwendbar
Menge: 1,000 Stck

**01.2 Abladen**
*** Pauschalposition
Transport, Abladen der Komponenten und aller erforderlichen
Transport- und Hebezeuge.

Die Anlieferung erfolgt ebenerdig auf Pflasterfläche.
Menge: 1,000 psch

**01.3 Notstromsteuerschaltanlage**
Schaltanlage für den
 vollautomatischen Notstrombetrieb
 aufgebaut nach Qualitätsstand
 DIN VDE 0100/718
 DIN 8523/4

 Montage erfolgt im Standschrank min. IP 55
 Leitungseinführung seitlich durch Sockel,
 für ankommende u. abgehende Last- u.
 Steuerleitungen

 inkl. Notstromsteuerung
 mit LCD Display
 integrierte Schutz und Überwachungsfunktionen
 Spannungs-, Strom- und Leistungsmessung
 1 Stck Notstromsteuergerät
 zur Ansteuerung von 1 Leistungsschaltern
 für die Überlappungssynchronisation
 LCD-Display, zweizeilig
 Überstromkurzschlussschutz für
 Generatorbetrieb
 6 konfigurierbare digitale
 Alarmausgänge
 Start / Stop Funktion
 Digitale Messanzeigen
 Synchronisierung
 Synchronoskop
 Frequenzregler
 Programmierung vorgen. Steuerung

 Ladegerät m. geregelter I/U Kennlinie 12 V/10 A,
 analoge Anzeige

 Hilfsaggregatesteuerung
 - Motorvorwärmung
 - Kraftstoffpumpe

 Leistungsteil
 1 Stück Netz-/Generatorumschaltung
 3 pol,125 AC3 50Hz 230V
 Spannungsabgriff für Mess- und
 Verbraucherspannung
 Stromwandler
Menge: 1,000 Stck

**01.4 Anschlussarbeiten**
*** Pauschalposition
Anschlussarbeiten der Leistungskabel einschl. Kabeleinführungen im Generator und am Schaltschrank
Rohrkabelschuhe, Montagesystem, BBS-Schellen Alu für vorgen. Kabelquerschnitt
Menge: 1,000 psch

**01.5 Erdung und Potentialausgleich**
*** Pauschalposition
Erdungs- und Potentialausgleich für alle erforderlichen
Anlagenteile der Netzersatzanlage und Schaltschrank.
Menge: 1,000 psch

**01.6 Tankerweiterung 1000 ltr.**
Vorratstanks 1000 ltr.
als Doppelwand-Tank
Einschl. Grund- und Erweiterungseinheiten.
Befüll- und Entlüftungsleitung,
Entnahme,
Tank im Aggregat
Lieferung und Montage
Menge: 1,000 St.

**01.7 Leckageüberwachung mit Leckanzeigegerät**
Zur optischen und akustischen Meldung
Abmessungen (B x T x H): 10 x 6,5 x 18,8 cm
Steuergerät
Schutzklasse: IP 40
liefern und in Betrieb nehmen
Menge: 1,000 St.

**01.8 Dokumentation**
Dokumentation in dreifacher Ausfertigung und auf Datenträger Werksplanung in CAD
Menge: 1,000 Stck

**01.9 Abnahme**
*** Pauschalposition
Abnahme der Anlage durch einen anerkannten Sachverständigen sowie Bereitstellung der erforderlichen Unterlagen und Pläne. Die Kosten für den Sachverständigen sind mit bei dem AN einzukalkulieren.

Eine Vorbegehung mit dem Sachverständigen vor Beginn der Arbeiten ist mit einzukalkulieren und zu dokumentieren.

Die Unterlagen sind 2 Wochen vor Beginn der Abnahme einzureichen.
Menge: 1,000 psch

### Titel 02 Kabel und Leitungen

*Hinweis: Vorbemerkung*
Verlegearten
------------
(1)  Verlegung auf Abstand- bzw. Bügelschellen;
(2)  Verlegung unter Putz
(3)  Verlegung in Rohr, Inst.-Kanal und Kabelrinne;
(4)  Verlegung auf Rohboden
(5)  Verlegung im Kabelgraben
(E)  Einzelverlegung

Die Positionen dieses Titels sind durch Angabe der oben genannten Ziffern (1) - (5) den verschiedenen Verlegearten zugeordnet.

Alle Einheitspreise beinhalten Kosten für die Lieferung und Verlegung in Teillängen sowie der entsprechenden Befestigungsmaterialien mit allem erforderlichen Zubehör.
Die Entsprechende CE-Kennzeichnung und die Dokumentation ist nach EN 50575 nachzuweisen.

**02.1 H07RN-F 5x35mm²(E)**
Hauptleitung H07RN-F 5x35mm²
Menge: 40,000 m

**02.2 YSLY-JZ 7x2,5(E)**
Steuerleitung YSLY-JZ 7x2,5
Menge: 15,000 m

**02.3 YSLY-JZ 3x2,5(E)**
Steuerleitung YSLY-JZ 3x2,5
Menge: 15,000 m

**02.4 YSLY-JZ 5x6(E)**
Steuerleitung YSLY-JZ 5x6
Menge: 15,000 m

**02.5 YSLY-JZ 3x0,75(E)**
Steuerleitung YSLY-JZ 3x0,75
Menge: 15,000 m

### Titel 03 Leerrohre und Verlegesysteme

*Hinweis: Hinweistext*
Leerrohre und Verlegesysteme
Zu den Kabelträgersystemen gehören die erforderlichen Befestigungswinkel, Klemmwinkel, Stahl-Spreizdübel, Schrauben mit Zubehör, Distanzstücke, Trägerklauen, Ankerbolzen, Verbindungsstücke, Klemmstücke, Klemmschellen, Wandbügel, Trägerlaschen, Schutzkappen, Eckbleche, Anschlussstücke, Auflagewinkel, Überschubhülsen und -schmiegen, Gelenkstücke, Auflager, Anschlusslaschen, Abstandslaschen, Halterkupplungen, Leiterhalter und sonstige Kleinteile,
liefern und unter Berücksichtigung von Teillängen verlegen

**03.1 Kabelrinne 100/60 gelocht**
Kabelrinne zweizügig mit Trennsteg, aus Stahl, feuerverzinkt gelocht DIN 17 162 Teil 1, Zinkauflagegruppe 275 oder DIN 50 976, Seitenhöhe 60 mm,
Nennbreite 100 mm, einschl. Klein- und Befestigungsmaterial
Menge: 10,000 m

**03.2 Ausleger 100 mm**
Ausleger für vorstehende Hängestiele, feuerverzinkt DIN 17 162 Teil 1,
Zinkauflagegruppe 275 oder DIN 50 976, Länge 100 mm,
einschl. Klein- und Befestigungsmaterial
Menge: 4,000 St.

**03.3 C- Ankerschiene**
C- Profil Ankerschiene
aus Stahl, feuerverzinkt DIN 50 976,
Menge: 4,000 m

**03.4 Steigeleiter 60x200 mm**
Kabelleiter 60 mm x 200 mm, mit durchgängig gelochtem Seitenholm, mit eingenieteten, nach oben offenen und verstärkten C-Profil-Sprossen, zur Befestigung von Kabeln und Leitungen mit Bügelschelle

Korrosionsschutz: tauchfeuerverzinkt nach DIN EN ISO 1461
Seitenhöhe: 60 mm
Breite: 200 mm
liefern und montieren
Menge: 3,000 m

**03.5 Montagekonsole**
verzinkter Schienenkonsole zur Bodenbefestigung mit Gewindeanker.
Profil: ca. 26 x 18 x 1,5 [mm]
Schienenschlitz: 12 mm
Menge: 4,000 m

**03.6 Bügelschellen 28-34 mm**
Menge: 5,000 St.

**03.7 Bügelschellen 36-42 mm**
Menge: 5,000 St.

**03.8 Edelstahl - Rohr M 25 AP**
Edelstahl - Rohr, starr,
Außendurchmesser 25mm Verlegung offen
Menge: 10,000 m

**03.9 Endtülle Edelstahlrohr M 25**
Endtülle passend zu v. g. Rohr M25.
Menge: 6,000 St

**03.10 Kupa- Rohr M 32**
Isolierstoffrohr DIN VDE 0605 mittelschwer, flexibel, ACF,
Nenngröße M 32
Menge: 30,000 m

### Titel 04 Besondere Arbeiten

*Hinweis: Kalkulierte Stundensätze*
Stundenlohnarbeiten werden nur anerkannt, wenn sie auf ausdrückliche Anordnung des Auftraggebers ausgeführt werden. Die in den Positionen angegebenen Lohn- bzw. Entgeltgruppen dienen nur zur Festlegung der erwarteten Qualifikation der Personen, die die Stundenlohnarbeiten ausführen. Der Nachweis über die angefallenen Stundenlohnarbeiten ist zu führen und durch Tagelohnzettel, die dem Auftraggeber spätestens am nächsten Arbeitstag vorzulegen sind, zu erbringen. Der Einheitspreis gilt unabhängig von der Anzahl der abzurechnenden Stunden.

Für die Stundenlohnarbeiten gilt die VOB / B.
Die Regelarbeitszeit  = Mo. - Fr. von 06:00 - 17:00 Uhr
Außerhalb der Regelarbeitszeit  = Rest

**04.1 Technikerstunden**
Stunden eines Technikers
Menge: 20,000 Std

**04.2 Monteurstunden**
Stunden eines Monteurs.
Menge: 20,000 Std

### Titel 05 Wartung

*Hinweis: Hinweistext*
Die Wartungskosten sind unbedingt anzugeben und fließen mit in die Gesamtwertung der Angebote mit ein.

Die Wertung der eingereichten Angebote erfolgt nach der Gesamtangebotssumme.
Angebote in denen die Wartungskosten nicht angeboten werden, werden bei der Wertung nicht berücksichtigt.

**05.1 Wartungsarbeiten**
Durchführung sämtlicher erforderlicher Kundendienst- und Wartungsarbeiten 1-mal Jährlich, für die Netzersatzanlage in Anlehnung an der AMEV 2018 für Wartung, Inspektion von technischen Anlagen in öffentlichen Gebäuden, während der Gewährleistungszeit.
Menge: 5,000 Jahr
